# Mittelmühle Barrierefreier Ausbau
Angebotsaufforderung (GAEB DA XML 3.2, DA83)
Projekt: 01
Währung: EUR
Bieterkommentare zugelassen: nein
Auftraggeber: keine Angabe, 0; DV-Nummer: 03.3
Erstellt mit: COSOBA-AVA-SYSTEM V8/ GXML Toolbox V3.2 R20170508, AVA.relax, 22.04.2026

## Baubeschreibung
Baubeschreibung

Globale Angaben zum Bauvorhaben

Name und Anschrift des Auftraggebers:
Ortsgemeinde Bellheim
vertr. durch Herrn Paul Gärtner
Schubertstraße 15, 76756 Bellheim

Allgemeine Beschreibung:

Die Gemeinde Bellheim plant den barrierefreien Ausbau der Mittelmühle.
Ziel ist der stufenlose Zugang zum Museums- und Veranstaltungsraum über eine außenliegende Holzrampe sowie der Neubau eines Sanitärgebäudes mit barrierefreiem WC und Wickelraum.

Hierfür wird eine neue Fassadenöffnung hergestellt und mit einem verglasten Holzelement, samt barrierefreier Drehtür, geschlossen. Die Rampe überbrückt den Höhenunterschied zwischen Gelände und neuem Eingang.
Das Sanitärgebäude entsteht im Süden des Grundstücks. Es wird massiv errichtet, verputzt und weiß gekalkt. Die Räume sind unbeheizt, die Frostsicherung erfolgt über Frostwächter. Das Gebäude ist kein Kulturdenkmal, liegt jedoch in der Nähe eines geschützten Kulturdenkmals. Etwaige denkmalrechtliche Auflagen sind zu beachten.

Spezifische Beschreibung des ausgeschriebenen Gewerks:

Die neu zu erstellende Rampe wird eine Holz / Stahlkonstruktion. Die Gründung erfolgt über Streifenfundamente, die bauseits über den Rohbauer erstellt werden. Die Hauptträger der Rampenkonstruktion erfolgen aus Stahl. Die Geländer Konstruktion erfolgt aus Stahl. Der Belag der Rampe wie auch die Geländerfüllung wird aus Holz erstellt. Die Verbindung zwischen Streifenfundament und Stahlkonstruktion ist vom Statiker in den Plänen vorgeschlagen worden. Die Ausführungsweise ist in Abstimmung mit dem AG wählbar.

Weitere Details sind der Anlage zu entnehmen.

Bedenken gegen die vorgesehene Ausführung müssen vor Vertragsunterzeichnung und Arbeitsbeginn geltend gemacht werden.

Angaben zur Örtlichkeit

Anschrift der Baustelle:
Mittelmühlstraße 7 A
76756 Bellheim

Lage:
Mittelmühlstraße befindet sich hinter dem Grundschulgelände. Das Grundstück liegt am Spiegelbach.

Anzahl und Höhe der Geschosse:
Das Gebäude hat Innenräume, die auf zwei Ebenen verteilt sind. Zwischen den Ebenen gibt es einen Höhenunterschied von 40 cm. Die Verbindung zwischen den beiden Ebenen erfolgt intern über Treppen.

Für die Baumaßnahme wurden folgende Gutachten / Unterlagen / Genehmigung erstellt bzw.. erteilt: (die liegen entweder der Ausschreibung bei oder können eingesehen / angefordert werden)
- Baugenehmigung vom 01.12.2021
- Denkmalrechtliche Genehmigung 12.08.2025
- Statik Sanitärgebäude
- Statik Rampe

Folgende Gewerke sind an der Baumaßnahme beteiligt:

- Zimmermannsarbeiten
- Dachdeckerarbeiten
- Fenster- und Türbau Schreinerarbeiten
- Putz-, Maler-, Trockenbauarbeiten
- Fliesen- und Estricharbeiten
- Schlosserarbeiten
- Sanitärarbeiten
- Elektroarbeiten
- Fliesen und Plattenarbeiten

Zufahrtsmöglichkeiten:
Die Zufahrt zur Baustelle erfolgt über öffentliche Straßen, eine schmale Anliegerstraße (ohne Wendemöglichkeit für LKWs) und ein vorhandenes Zugangstor.

Der Aufwand für die erschwerte Beschickung der Baustelle (z.B. Umladen auf kleineres Gerät etc.) ist in die Angebotspreise einzukalkulieren!

Ausführungsfristen, Arbeitsablauf:
In Abstimmung mit Rohbauer, Beginn voraussichtlich Anfang Juni  Ende Juni
Die Schlosserarbeiten sollen bis spätestens 01.August 2026 abgeschlossen sein.
Wenn dieser Termin nicht gehalten werden kann, bitten wir um alternative Terminbenennung:

(Ausführungszeitraum)

Vor Auftragserteilung ist eine Zusage des Ausführungszeitraums zu benennen damit Folgegewerke terminiert werden können.
Langanhaltende Frostperioden sind vom Unternehmer in der Terminplanung zu berücksichtigen.

Bauschutt und Müll:
Sämtlicher anfallender Bauschutt, Verpackungsmaterialien etc. sind vom Verursacher auf dessen Kosten zu entsorgen.

0,2 % der Abrechnungssumme, werden für Baustrom, Bauwasser einbehalten

a) Vorarbeiten 1
Juni 2026
- vorbereitende Arbeiten, Bemusterungen
- Aufmaß, Werkstattzeichnungen
- Abstimmung der für die Durchführung grundlegenden Anforderungen
- Abstimmung Statik
- Absprachen mit der Bauleitung und dem Zimmermann bezüglich der Vorgehensweise
- Rohbau-Aufmaß
- Abstimmung der auszuführenden Details, Materialien etc.
- Bemusterungen
- Festlegung der Farben und Profiltypen
- Konkretisieren der Anforderungen
- Materialbestellung
- Abstimmung der Fundamentverbindung

Angabe des Bieters zu a), falls abweichend

Beginn: ...........................................................

b) Vorarbeiten 2
bis Ende Juli
Betrifft:
- Abgabefrist Werkstattzeichnungen
- Änderungen/Vervollständigung etc.
- Beginn Herstellung der ausgeschriebenen Bauteile, nach Freigabe der Werksattzeichnungen

Angabe des Bieters zu b), falls abweichend

Beginn/Ende: ...........................................................

c) Montage
bis KW 31

Angabe des Bieters zu c), falls abweichend

Beginn/Ende: ...........................................................

## Ausschreibung 99 Leistungen auf Nachweis
LEISTUNGEN AUF NACHWEIS

Die in diesem Abschnitt beschriebenen Positionen werden bei unvorherzusehenden und nicht genau erfassbaren Arbeiten angewandt. Der Auftragnehmer hat keinen Anspruch darauf, dass diese Positionen
ausgeführt werden.
Die Ausführung von Stundenlohnarbeiten ist nur auf ausdrückliche Anordnung der Bauleitung zulässig. Nachweise sind spätestens 2 Tage nach Abschluss der Arbeiten der Bauleitung zur Unterschrift vorzulegen. Bei nicht genehmigter Ausführung und verspätet eingereichten Nachweisen kann die Unterschrift verweigert werden.
Zuschläge, wie Auslösung, Schmutzzulage, Fahrtkosten usw., sind in die Einheitspreise einzurechnen.
Die angegebenen Stundensätze für Geräte gelten ohne Bedienung.
Kleingeräte werden nicht eigens vergütet und sind mit den Stundenlohnverrechnungssätzen abgegolten.
Für nicht aufgeführte Geräte werden die Stundensätze gem. der zum Zeitpunkt der Ausführung gültigen Gerätelisten (Wibau-Liste o.ä.) vergütet.
Meister-, Vorarbeiter und Aufsichtsstunden werden bei Nachweisarbeiten nicht vergütet.

## 03.3 Schlosserarbeiten Ausführung
Datum: 16.04.2026

*Hinweis: Sicherung von Grenz- und Vermessungspunkten*
Sicherung von Grenz- und Vermessungspunkten:
Grenz- und Vermessungspunkte, die vom AN fahrlässig, ohne aus der Maßnahme herrührende zwingende Gründe bzw., die infolge mangel- hafter Sicherung beschädigt oder zerstört wurden, sind auf Kosten des AN wiederherzustellen.

*Hinweis: Beweissicherung*
Beweissicherung:
Der AN haftet für alle Beschädigungen Dritter gegenüber direkt, z.B. Beschädigungen von Hausfassaden, Gartenmauern, Einfriedungen, Schäden durch Erschütterungen usw.

*Hinweis: Zulässige Immissionen (z.B. Lärmbelästigung etc.)*
Zulässige Immissionen (z.B. Lärmbelästigung etc.)
In Wohnbereichen dürfen nach dem Bundesimmissionsschutzgesetz nur geräuscharme, schallgeschützte Baumaschinen eingesetzt werden. Auf die gesetzlichen Bestimmungen zum Schutz gegen Baulärm, entsprechend dem Gesetz vom 09.09.1965 (BGBl. 1 S. 1214), sowie des Bundesimmissionsschutzgesetzes in aktueller Fassung, wird verwiesen. Es ist Sache des AN, dafür Sorge zu tragen, dass die Bestimmungen der vorgenannten Gesetze eingehalten werden. Es ist sicherzustellen, dass bebaute Grundstücke nicht durch Staub, Erschütterungen und Lärm usw. derart beeinträchtigt werden, dass dadurch Ausgleichsansprüche im Sinne des § 906 Abs. 2 BGB begründet werden.
Insbesondere sind zur Vermeidung von Staubbeeinträchtigungen geeignete Vorkehrungen zu treffen, die im Zweifelsfalle mit dem AG abzustimmen sind.

Der AN ist verpflichtet, den AG -ohne Rücksicht auf Verschulden- von allen Ansprüchen Dritter (Ausgleichsansprüche) freizustellen.

*Hinweis: Anfahrbarkeit und Zugänglichkeit*
Angaben zu Baustellen:

Anfahrbarkeit und Zugänglichkeit:
Die Baustellen sind in der Regel an das öffentliche Straßen- und Wegenetz angebunden, ist dies nicht der Fall, so ist der AG rechtzeitig zu verständigen.

Auf die Notwendigkeit, entstehende Straßenverschmutzung im öffent- lichen Bereich unverzüglich zu beseitigen, wird besonders hingewiesen. Diese Leistungen werden nicht eigens vergütet.

Für die Zufahrt und den Zugang zu den Kanalisationsanlagen außer- halb der öffentlichen Flächen hat der AN in Abstimmung mit dem AG zu sorgen. Eine besondere Vergütung hierfür erfolgt nicht.

Gegebenenfalls hat der AN in Abstimmung mit den zuständigen Ordnungsbehörden durch geeignete Beschilderung für Arbeitsfrei- räume zu sorgen.

Erschwernisse, wie zu hoher Wasserstand im Kanal wegen Regen oder wegen Rückstau werden nicht als Stillstandzeiten anerkannt.

*Hinweis: Lager- und Arbeitsflächen*
Lager- und Arbeitsflächen:
Sämtliche Lager- und Arbeitsflächen sind nach Beendigung der Arbeiten wieder in einen gebrauchsfähigen Zustand, entsprechend der vorherigen Nutzung, zu versetzen.

*Hinweis: Abrechnungshinweis*
Abrechnungshinweis:
Die Angebotspreise sind Festpreise für komplette Leistungen ein- schließlich sämtlicher zur Durchführung erforderlicher Nebenarbeiten wie z.B. An- und Abfahrt der Fahrzeuge und Arbeitskräfte, Absicherung der Baustelle gemäß RSA 21, Vorhalten der Fahrzeuge und Geräte, Betriebskosten usw.

*Hinweis: Zu schützende Bereiche und Objekte*
Zu schützende Bereiche und Objekte:
1. Grenzmarken, Polygonpunkte, Vermessungspunkte und Höhen- marken:
Siehe hierzu "Sicherung von Grenz- und Vermessungspunkten“ unter Vorbemerkungen. Die Anmerkungen gelten sinngemäß für Polygonpunkte und Höhenmarken.

1. Bestehende Fahrbahn- und Gehwegbefestigungen:
Die bestehenden, durch die Baumaßnahme nicht betroffenen Fahrbahnflächen in den Anschlussbereichen an die Baugrube dürfen nicht beschädigt werden. Da Flächen für den Fahrzeug- verkehr der Anlieger freigehalten werden müssen, dürfen diese für die Lagerung von Materialien nicht in Anspruch genommen werden, es sei denn, der AG stimmt ausdrücklich zu.

1. Vorhandener Baumbestand:
Zum Schutz von Bäumen, Pflanzbeständen und Vegetations- flächen hat bei allen Baumaßnahmen, einschließlich der Auf- grabungen von Leitungstrassen die DIN 18920 Anwendung zu finden. Sie gilt als Bestandteil der Vertragsbedingungen.

Darüber hinaus ist Folgendes zu berücksichtigen:
Im Wurzelbereich von Bäumen und auf Vegetationsflächen können durch Überfahren oder Abstellen von Bauwagen, Maschinen und Fahrzeugen Schäden wie z.B. Bodenverdichtungen entstehen. Deshalb dürfen weder Baumscheiben noch öffentliche Grünflächen ohne Zustimmung des Eigentümers in Anspruch genommen werden. Maschinen mit höheren Aufbauten z.B. Bagger dürfen auf keinen Fall unter Bäumen abgestellt werden, falls tieferhängende Zweige durch Fahrzeugdächer oder Aufbauten beschädigt bzw. abgebrochen werden. Baustellenheizungen dürfen in Nähe von Baumkronen und Sträuchern nur mit einem Mindestabstand von 3 m Entfernung unterhalten werden, da wegen der Hitzeentwicklung Schäden an Blättern, Rinde und Knospen der Zweige entstehen können.
Auf Baumscheiben und Vegetationsflächen dürfen grundsätzlich keine Baumaterialien wie Platten Pflastersteine, Schotter, Sand oder Boden gelagert werden. Dieses ist besonders beim Aushub von Leitungstrassen entlang öffentlicher Grünflächen zu beachten, da die Ablagerung von Aushubmaterial in etlichen Fällen nicht unerhebliche Rekultivierungsmaßnahmen erforderlich machen, die auf Kosten des Verursachers im Auftrag der Verbandsgemeinde Bellheim durchgeführt werden.
Sofern die Inanspruchnahme von Baumscheiben und Vege- tationsflächen unumgänglich ist, bedarf es der vorherigen Zu- stimmung des Eigentümers.
Treibstoff, Altöl, Teerreste und bodenverfestigte Stoffe wie Zementmilch können die Wurzeln vieler Pflanzen in nicht unerheblichem Maße schädigen und das Bakterienleben im Boden vernichten. Deshalb ist das Lagern von Treibstoff- und Ölkanistern sowie Teerfässern, Zement und Beton in Höhe von Baumscheiben und sonstigen Vegetationsflächen zu unterlassen.

1. Historische Funde:
Bei etwa auftretenden vorgeschichtlichen Funden wird eindringlich auf die Bestimmungen des Denkmalschutz- und Pflegegesetzes vom 23.03.1978 (GVBl. 1978 Nr. 10 S. 159 ff.) hingewiesen. Danach ist jeder zutage kommende, archäologische Fund unver- züglich zu melden, die Fundstelle soweit als möglich unverändert zu lassen und die Gegenstände gegen Verlust zu sichern. Das gleiche gilt auch für das Auffinden historischer Grenzsteine.
Dem Amt sind Grabungen und wissenschaftliche Untersuchungen zu gestatten. Damit verbundene Arbeitsunterbrechungen gelten als Ausfallzeiten (Behinderungen im Sinne der VOB/B § 6 Ziff. 2), schließen jedoch weitergehende Ersatzansprüche des AN aus.

1. Munitionsfunde:
Sollte bei den Arbeiten auf Munitionsfunde gestoßen werden, so ist unverzüglich die nächste Polizeidienststelle zu benachrichtigen. Außerdem ist das zuständige Ordnungsamt und die örtliche Bauüberwachung sofort zu benachrichtigen. Auf keinen Fall dürfen Sprengkörper durch unbefugte Personen, auch wenn es sich um Sprengmeister handelt, berührt werden. Die Freilegung eventueller Munitionsfunde darf nur im Beisein und nach Angabe des zuständigen Sprengkommandos durchgeführt werden und wird gemäß Stunden- lohnarbeiten abgerechnet. Weitere Kosten werden nicht vergütet.

1. Anlagen im Baugelände:
Im Bereich der Baumaßnahmen ist mit Leitungen und Kabel verschiedener Versorgungsunternehmen zu rechnen. Der AN ist verpflichtet, sich bei den Versorgungsträgern der jeweiligen Leitungsnetze vor Beginn der Arbeiten eingehend über die genaue Lage der Leitungen und Kabel zu unterrichten. Die Anweisungen der Leitungseigentümer bei Arbeiten in den Leitungsbereichen sind zu befolgen. Für alle Beschädigungen an den genannten Leitungen haftet der AN unmittelbar gegenüber den betreffenden Leitungs- eigentümern.

*Hinweis: Bauablauf*
Bauablauf:
Der AN ist verpflichtet, die Baustelle so mit Geräten und Personal auszustatten, dass ein zügiger Baufortschritt gewährleistet ist. Generell ist je Baufortschritt mindestens 1 Digitalbild zu erstellen (z.B. vor Montage, Vorarbeiten, Zwischenschritte, Fertigstellung etc.).. Mit den zuständigen Mitarbeitern der Verbandsgemeindewerke wird das Aufmaß angefertigt. Die Einheiten aus der Statik und LV sind einzuhalten. Das Aufmaß ist mit der Rechnung vorzulegen und Voraussetzung der Abrechnung.

*Hinweis: Aufmaß und Abrechnung*
Aufmaß und Abrechnung:
Für die Abrechnung von Baumaßnahmen sind grundsätzlich alle Liefer- scheine, Wiegescheine und Aufmaßblätter, sowie Einmessskizzen und mind. 6 Bilder (je Baufortschritt 1 Digitalfoto) vorzulegen.

*Hinweis: Vom AG zur Verfügung gestellte Ausführungsunterlagen*
Ausführungsunterlagen:

Vom AG zur Verfügung gestellte Ausführungsunterlagen:
Planunterlagen in 1-facher Ausfertigung werden bei Bedarf dem AN mit Auftragserteilung der Einzelmaßnahme ausgehändigt. Der AG behält sich vor, Änderungen der planmäßigen Lage- und Höhe der geplanten Anlagen anzuordnen.

*Hinweis: Anzuwendende Normen*
Zusätzliche allgemeine technische Vertragsbedingungen und DIN-Normen (DIN) in der jeweils gültigen aktuellen Fassung:

Anzuwendende DIN-Normen, insbesondere:

  Es gelten jeweils die Normen und Regeln in der zum Vertragsschluss gültigen Fassung einschließlich der Änderungen, Berichtigungen und Beiblätter Soweit in der Leistungsbeschreibung auf Technische Spezifikationen, z. B. nationale Normen, mit denen Europäische Normen umgesetzt werden, europäische technische Zulassungen, gemeinsame technische Spezifikationen, internationale Normen, Bezug genommen wird, werden auch ohne den ausdrücklichen Zusatz: ?oder gleichwertig?, immer gleichwertige Technische Spezifikationen in Bezug genommen.

DIN 4102 Normenreihe: Brandverhalten von Baustoffen und Bauteilen
DIN V 4131 Antennentragwerke aus Stahl
DIN 15018-2 Krane; Stahltragwerke; Grundsätze für die bauliche Durchbildung und Ausführung
DIN 18807 Normenreihe: Trapezprofile im Hochbau
DIN EN 1993-1-1 Eurocode 3: Bemessung und Konstruktion von Stahlbauten - Teil 1-1: Allgemeine Bemessungsregeln und Regeln für den Hochbau
DIN EN 1993-1-1/NA Nationaler Anhang - National festgelegte Parameter - Eurocode 3: Bemessung und Konstruktion von Stahlbauten - Teil 1-1: Allgemeine Bemessungsregeln und Regeln für den Hochbau
DIN EN 1993-1-8 Eurocode 3: Bemessung und Konstruktion von Stahlbauten - Teil 1-8: Bemessung von Anschlüssen
DIN EN 1993-1-8/NA Nationaler Anhang - National festgelegte Parameter - Eurocode 3: Bemessung und Konstruktion von Stahlbauten - Teil 1-8: Bemessung von Anschlüssen
DIN EN 1993-1-11 Eurocode 3: Bemessung und Konstruktion von Stahlbauten - Teil 1-11: Bemessung und Konstruktion von Tragwerken mit Zuggliedern aus Stahl
DIN EN 1993-1-11/NA Nationaler Anhang - National festgelegte Parameter - Eurocode 3: Bemessung und Konstruktion von Stahlbauten - Teil 1-11: Bemessung und Konstruktion von Tragwerken mit Zuggliedern aus Stahl
DIN EN 1993-3-2 Eurocode 3: Bemessung und Konstruktion von Stahlbauten - Teil 3-2: Türme, Maste und Schornsteine - Schornsteine
DIN EN 1993-3-2/NA Nationaler Anhang - National festgelegte Parameter - Eurocode 3: Bemessung und Konstruktion von Stahlbauten - Teil 3-2: Türme, Maste und Schornsteine - Schornsteine
DIN EN 1993-6 Eurocode 3: Bemessung und Konstruktion von Stahlbauten - Teil 6: Kranbahnen
DIN EN 1993-6/NA Nationaler Anhang - National festgelegte Parameter - Eurocode 3: Bemessung und Konstruktion von Stahlbauten - Teil 6: Kranbahnen
DIN EN 10025-1 Warmgewalzte Erzeugnisse aus Baustählen - Teil 1: Allgemeine technische Lieferbedingungen
DIN EN 10025-2 Warmgewalzte Erzeugnisse aus Baustählen - Teil 2: Technische Lieferbedingungen für unlegierte Baustähle
  DIN EN 10088-1 Nichtrostende Stähle - Teil 1: Verzeichnis der nichtrostenden Stähle
  DIN EN 10088-2 Nichtrostende Stähle - Teil 2: Technische Lieferbedingungen für Blech und Band aus korrosionsbeständigen Stählen für allgemeine Verwendung
  DIN EN 10088-3 Nichtrostende Stähle - Teil 3: Technische Lieferbedingungen für Halbzeug, Stäbe, Walzdraht, gezogenen Draht, Profile und Blankstahlerzeugnisse aus korrosionsbeständigen Stählen für allgemeine Verwendung
  DIN EN 10088-4 Nichtrostende Stähle - Teil 4: Technische Lieferbedingungen für Blech und Band aus korrosionsbeständigen Stählen für das Bauwesen
  DIN EN 10088-5 Nichtrostende Stähle - Teil 5: Technische Lieferbedingungen für Stäbe, Walzdraht, gezogenen Draht, Profile und Blankstahlerzeugnisse aus korrosionsbeständigen Stählen für das Bauwesen
  DIN EN 10210-1 Warmgefertigte Hohlprofile für den Stahlbau aus unlegierten Baustählen und aus Feinkornbaustählen - Teil 1: Technische Lieferbedingungen
  DIN EN 10210-2 Warmgefertigte Hohlprofile für den Stahlbau aus unlegierten Baustählen und aus Feinkornbaustählen - Teil 2: Grenzabmaße, Maße und statische Werte
  DIN EN 13084-1 Freistehende Schornsteine - Teil 1: Allgemeine Anforderungen
  DIN EN ISO 1461 Durch Feuerverzinken auf Stahl aufgebrachte Zinküberzüge (Stückverzinken) - Anforderungen und Prüfungen
DIN EN ISO 3834-1 Qualitätsanforderungen für das Schmelzschweißen von metallischen Werkstoffen - Teil 1: Kriterien für die Auswahl der geeigneten Stufe der Qualitätsanforderungen
DIN EN ISO 3834-2 Qualitätsanforderungen für das Schmelzschweißen von metallischen Werkstoffen - Teil 2: Umfassende Qualitätsanforderungen
  DIN EN ISO 3834-3 Qualitätsanforderungen für das Schmelzschweißen von metallischen Werkstoffen - Teil 3: StandardQualitätsanforderungen
  DIN EN ISO 3834-4 Qualitätsanforderungen für das Schmelzschweißen von metallischen Werkstoffen - Teil 4: Elementare Qualitätsanforderungen
  DIN EN ISO 3834-5 Qualitätsanforderungen für das Schmelzschweißen von metallischen Werkstoffen - Teil 5: Dokumente, deren Anforderungen erfüllt werden müssen, um die Übereinstimmung mit den Anforderungen nach ISO 3834-2, ISO 3834- 3 oder ISO 3834-4 nachzuweisen
  DIN EN ISO 4042 Verbindungselemente - Galvanische Überzüge
DIN EN ISO 5817 Schweißen - Schmelzschweißverbindungen an Stahl, Nickel, Titan und deren Legierungen (ohne Strahlschweißen) - Bewertungsgruppen von Unregelmäßigkeiten
  DIN EN ISO 8501-1 Vorbereitung von Stahloberflächen vor dem Auftragen von Beschichtungsstoffen - Visuelle Beurteilung der Oberflächenreinheit - Teil 1: Rostgrade und Oberflächenvorbereitungsgrade von unbeschichteten Stahloberflächen und Stahloberflächen nach ganzflächigem Entfernen vorhandener Beschichtungen
DIN EN ISO 8501-2 Vorbereitung von Stahloberflächen vor dem Auftragen von Beschichtungsstoffen - Visuelle Beurteilung der Oberflächenreinheit - Teil 2: Oberflächenvorbereitungsgrade von beschichteten Oberflächen nach örtlichem Entfernen der vorhandenen Beschichtungen
  DIN EN ISO 8501-3 Vorbereitung von Stahloberflächen vor dem Auftragen von Beschichtungsstoffen - Visuelle Beurteilung der Oberflächenreinheit - Teil 3: Vorbereitungsgrade von Schweißnähten, Kanten und anderen Flächen mit Oberflächenunregelmäßigkeiten
  DIN EN ISO 8501-4 Vorbereitung von Stahloberflächen vor dem Auftragen von Beschichtungsstoffen - Visuelle Beurteilung der Oberflächenreinheit - Teil 4: Ausgangszustände, Vorbereitungsgrade und Flugrostgrade in Verbindung mit Hochdruck Wasserwaschen
  DIN EN ISO 8503 Normenreihe: Vorbereitung von Stahloberflächen vor dem Auftragen von Beschichtungsstoffen - Rauheitskenngrößen von gestrahlten Stahloberflächen
  DIN EN ISO 8504 Normenreihe: Vorbereitung von Stahloberflächen vor dem Auftragen von Beschichtungsstoffen - Verfahren für die Oberflächenvorbereitung
  DIN EN ISO 9692-1 Schweißen und verwandte Prozesse - Empfehlungen zur Schweißnahtvorbereitung - Teil 1: Lichtbogenhandschweißen, Schutzgasschweißen, Gasschweißen, WIG-Schweißen und Strahlschweißen von Stählen
  DIN EN ISO 13920 Schweißen - Allgemeintoleranzen für Schweißkonstruktionen - Längen- und Winkelmaße; Form und Lage
  DIN EN ISO 14713-1 Zinküberzüge - Leitfäden und Empfehlungen zum Schutz von Eisen- und Stahlkonstruktionen vor Korrosion - Teil 1: Allgemeine Konstruktionsgrundsätze und Korrosionsbeständigkeit
  DIN EN ISO 14713-2 Zinküberzüge - Leitfäden und Empfehlungen zum Schutz von Eisen- und Stahlkonstruktionen vor Korrosion - Teil 2: Feuerverzinken
  DIN EN ISO 14713-3 Zinküberzüge - Leitfäden und Empfehlungen zum Schutz von Eisen- und Stahlkonstruktionen vor Korrosion - Teil 3: Sherardisieren
  DIN EN ISO 14731 Schweißaufsicht - Aufgaben und Verantwortung
DIN EN ISO 15607 Anforderung und Qualifizierung von Schweißverfahren für metallische Werkstoffe - Allgemeine Regeln
DIN EN ISO 15609-1 Anforderung und Qualifizierung von Schweißverfahren für metallische Werkstoffe - Schweißanweisung - Teil 1: Lichtbogenschweißen
  DIN EN ISO 15611 Anforderung und Qualifizierung von Schweißverfahren für metallische Werkstoffe - Qualifizierung aufgrund von vorliegender schweißtechnischer Erfahrung
  DASt 006 Überschweißen von Fertigungsbeschichtungen im Stahlbau Herausgeber: Deutscher Ausschuss für Stahlbau (DASt)
DASt 007 Lieferung, Verarbeitung und Anwendung wetterfester Baustähle Herausgeber: Deutscher Ausschuss für Stahlbau (DASt)
DASt 009 Stahlsortenauswahl für geschweißte Stahlbauten Herausgeber: Deutscher Ausschuss für Stahlbau (DASt)
  DASt 014 Empfehlungen zum Vermeiden von Terrassenbrüchen in geschweißten Konstruktionen aus Baustahl Herausgeber: Deutscher Ausschuss für Stahlbau (DASt)
DASt 015 Träger mit schlanken Stegen Herausgeber: Deutscher Ausschuss für Stahlbau (DASt)
  DASt 016 Bemessung und konstruktive Gestaltung von Tragwerken aus dünnwandigen kaltgeformten Bauteilen Herausgeber: Deutscher Ausschuss für Stahlbau (DASt)
  DASt 019 Brandsicherheit von Stahl- und Verbundbauteilen in Büro- und Verwaltungsgebäuden Herausgeber: Deutscher Ausschuss für Stahlbau (DASt)
  DASt 022 Feuerverzinken von tragenden Stahlbauteilen Herausgeber: Deutscher Ausschuss für Stahlbau (DASt)
  DSTV-Richtlinie Korrosionsschutz von Stahlbauten in atmosphärischen Umgebungsbedingungen durch Beschichtungssysteme Herausgeber: Deutscher Stahlbau-Verband (DSTV)
  MB 405 Merkblatt 405: Korrosionsschutz von Stahlkonstruktionen durch Beschichtungssysteme Herausgeber: Stahl-Informations-Zentrum
  MB 434 Merkblatt 434: Wetterfester Baustahl Herausgeber: Stahl-Informations-Zentrum
  RAL-GZ 606 Konstruktive Stahlbauten - Gütesicherung
  VdS 2008 Feuergefährliche Arbeiten; Richtlinien für den Brandschutz Herausgeber: VdS Schadenverhütung, Köln
  VdS 2021 Brandschutz bei Bauarbeiten; Merkblatt zur Schadenverhütung Herausgeber: VdS Schadenverhütung, Köln

*Hinweis: Anzuwendende sonstige Technische Vorschriften und Richtlinien*
Zusätzliche technische Vorschriften und Richtlinien in der jeweils gültigen aktuellen Fassung:

Anzuwendende sonstige Technische Vorschriften und
Richtlinien:
Richtlinien für bautechnische Maßnahmen in Wasserschutzge- bieten (RiStWag)
Regelwerk der Deutschen Vereinigung für Wasserwirtschaft, Ab- wasser und Abfall (DWA)
Richtlinien des Deutschen Verbandes für Schweißen und ver- wandte Verfahren (DVS)
Vorschriften/Technische Regeln Bund-/Länderarbeitsgemeinschaft Abfall (LAGA)

*Hinweis: Vergütung*
Sonstiges, Hinweise:

Vergütung:
Die Vergütung für alle in den Allgemeinen Vorbemerkungen, zusätz- lichen Technischen Vorschriften, allgemeinen Technischen Vorschrif- ten, DIN-Normen und Merkblättern beschriebenen Leistungen sind in die Einheitspreise mit einzukalkulieren, sofern im Leistungsverzeichnis nichts anderes bestimmt ist.

Die Mengen sind im LV nur überschläglich ermittelt. Es können in den Positionen Mengenabweichungen auftreten, die nicht zu Nachver- handlungen berechtigen. Soweit nicht ausdrücklich etwas anderes vereinbart ist, sind in die Einheits- bzw. Pauschalpreise auch die Lieferung sämtlicher Materialien einzukalkulieren.

### Gewerk 1 Schlosserarbeiten Rampe

#### Titel 1.1 Baustelleneinrichtung

**1.1.1 Baustelle einrichten**
Einrichten, Vorhalten über die vereinbarte Leistungszeit sowie Räumen der Baustelle und Wiederherstellen des Geländes mit allen erforderlichen Geräten u. Stoffen einschl. Entfernen von Verunreinigung, durch die Baustellentätigkeit der ausgeschriebenen Leistungen.

Sanitäre Einrichtungen stehen in dem Gebäude, oder durch den Rohbauer zur Verfügung.

Lagerflächen werden mit Bauleitung vor Ort gemeinsam festgelegt und sind vor Beginn mit der Bauleitung abzustimmen.

Das Gelände hat keinen befestigten Weg, der mit größerem Transportmittel als Autos befahren werden kann. Es ist notwendig sich vor Abgabe des Angebotes, Gedanken um die Anlieferung zu machen.
Menge: 1,000 pau

#### Titel 1.3 Stahlkonstruktion Rampe

*Hinweis: Weitere Hinweise*
Die im Werk hergestellte Rampe ist zum Einbauort zu liefern und fachgerecht gemäß Statik zu montieren. Montage wird gesondert vergütet.

Die Fundamente der Stahlkonstruktion werden bauseits hergestellt. In Abstimmung mit dem Rohbauer ist die Verbindung zwischen Beton und Stahl zu klären. Vorschlag des Statikers ist es die Stahlkonstruktion vorzuproduzieren, vor Ort zusammengebaut anzuliefern, in die Fundamentgruben (Streifenfundamente) einzustellen und auszurichten, und dann einzubetonieren.

Die Rampe ist eine Mischkonstruktion aus Stahl/Holz. Folgende Teile werden aus Stahl hergestellt:
- die Verbindung zwischen Fundament und Hauptträger
- Hauptträger
- Geländer als Winkelrahmenkonstruktion
- Handlauf

1. Bauseitige Teile der Rampe:
- Holzbohlenbelag
- Unterkonstruktion Holzbohlenbelag
- Geländerfüllungen

siehe Konstruktionspläne des Statikers

Nachfolgende Leistungen sind in die Einheitspreise des Titels Rampe für eine barrierefreie Erschließung einzukalkulieren:

- Alle erforderlichen Montage-, Befestigungs- und Verbindungsmittel sind in Edelstahl, Aluminium oder verzinktem Stahl auszuführen und in die Einheitspreise einzukalkulieren;

- Alle Verschraubungen sind nach konstruktiven Erfordernissen auszuführen;

- Ausführung aller erforderlichen Gehrungs- und Schrägschnitte, sowie Bohrungen; - alle Schweißnähte und Gehrungen sind feingeschliffen auszubilden;

- Es sind keine nachträglichen Schweißarbeiten, sowie Kaltverzinkungen erlaubt.

- Zur Vermeidung von Weissrost sind die frischverzinkten Stahlteile sachgemäss und trocken zu lagern.

- Alle Kosten für An- und Abfahrt, event. erforderliche Aufmaße / Maßprüfungen vor Ort, sowie event. erforderlichen Krankosten sind in den Einheitspreis einzukalkulieren.

- Die Rampenkonstruktion muss an eine eigene Erdung angeschlossen werden

- Die Konstruktion muss allen statischen Anforderungen aus Winddruck, Windsog, Regen, Schneelasten oder sonstigen auf die Rampe wirkenden und geltenden Normen/Richtlinien genügen. Der Nachweis entsprechender statischer Ausführungen ist Sache des Auftragnehmers und vom Büro Roth (für die Tragwerksplanung beauftragtes Fachplanungsbüro) zu bestätigen. Ohne Bestätigung einer statisch unbedenklichen Gesamtkonstruktion erfolgt keine Realisierung. Die dafür erforderlichen Planungsmaßnahmen des Auftragnehmers sind im Zuge der Vorplanungen so auszuführen, dass diesbezüglich keine terminlichen Abweichungen von den Fristen erfolgen. Die Statik bezieht sich auf die Haupt- und Zulage Positionen

-Es muss dafür gesorgt werden, dass keine Tiere (Vögel, Insekten, Nager etc.) in die Konstruktion und Hohlräume eindringen können. Dafür sind entsprechende von außen unsichtbarem Gitter/Gewebe zu berücksichtigen. Offene Profilquerschnitte sind nicht gestattet. Diese müssen oberflächenbündig und ohne scharfe Kanten im Material der Konstruktion verschlossen werden.

-Alle sichtbaren Oberflächen der Konstruktion und sämtlicher Bauteile sind zu Feuerverzinken
Grundsätzlich müssen alle Stahlbauteile gleichmäßige Oberflächen aufweisen.

Angabe des Bieters, Oberflächenbehandlung

Beschichtung: ...........................................................

Ausführung nach allgemein anerkannten Regeln der Technik.

- Ein Kran steht auf der Baustelle NICHT zur Verfügung!

- Ein Montagekran in die Einheitspreise einzukalkulieren.

- ALLE METALLTEILE IM AUSSENBEREICH SIND FEUERVERZINKT AUZUFÜHREN!

- ALLE AUSFÜHRUNGSDETAILS UND ANSCHLUSSPUNKTE DER RAMPE SIND MIT DER BAULEITUNG ABZUSTIMMEN UND VON DIESER FREIZUGEBEN!

-Zu den bei der Abnahme vorzulegenden Unterlagen zählen folgende, auf den speziellen Bezug der ausgeführten Leistungen individuell ausgestellte (keine allgemeinen Ausführungen) Bescheinigungen mit Beteiligungsvermerk der beschriebenen Hersteller/Gutachter etc.
- Fachunternehmererklärung
- Konformitätsbescheinigung
- Übereinstimmungserklärung
- Fachbauleitererklärung
- Systemkonformitäten etc.

**1.3.1 Vorarbeiten, Werkstattzeichnung**
*** Pauschalposition
Technische Bearbeitung sowie Statik für
den gesamten Umfang der Ausschreibung;

- vorbereitende Arbeiten, Bemusterungen
- Aufmaß, Werkstattzeichnungen
- Abstimmung der für die Durchführung grundlegenden Anforderungen
- Abstimmung Statik
- Absprachen mit der Bauleitung, dem Rohbauer und Zimmermann bezüglich der Vorgehensweise
- Abstimmung der auszuführenden Details, Materialien etc.
- Bemusterungen
- Festlegung der Farben und Profiltypen
- Materialbestellung
- Abstimmung der Fundamentverbindung mit dem Rohbauer

zu den bei der Abnahme vorzulegenden Unterlagen zählen folgende, auf den speziellen Bezug der ausgeführten Leistungen individuell ausgestellte (keine allgemeinen Ausführungen) Bescheinigungen mit Beteiligungsvermerk der in dieser Pos. beschriebenen Hersteller/Gutachter etc. - Fachunternehmererklärung - Konformitätsbescheinigung - Übereinstimmungserklärung - Fachbauleitererklärung - Errichterbescheinigung -  - Systemkonformitäten etc.
Menge: 1,000 psch

**1.3.2 Stahlkonstruktion Rampe**
*** Pauschalposition
Herstellung, Lieferung und Montage einer Stahlkonstruktion gem. beigefügten Statikplänen

Höhenlage (Höhenkoten beziehen sich auf OK FFB EG =+ 0,15m): Rampenantritt: -0.40
Austrittpodest OG: +-0.00
Das Gefälle von 6 % ist zwingend einzuhalten. Die Rampe nach DIN 18040 durchgeführt.

Alle Höhenangaben sind ca.-Maße und vor Ort zu prüfen!

Konstruktion Rampe:
Freistehende Rampenkonstruktion mittels 8 Stützverbindungen aus Stahlprofil HE 120-A incl. angeschweißten Fußplatten, oder ähnliche Verbindung zum Fundament (vgl. Statik u. Werkplan) Angaben zur Lage und Höhe der bauseitigen Fundamente (Stahlstützen und Auflager) sind vom Bieter zu bestätigen und vor der Montage zu prüfen.
Hauptträgerkonstruktion die auf den Stützen lagert IPE 180, in mehrere Abschnitte unterteilt, jeweils an den Stützen, ca. 4 m Spannweite.
Zwischen den IPE 180 jeweils in Abstand von 1,965 m ein IPE 140 zur Aussteifung.
Konstruktion hat keine Verbindung zum Bestandsgebäude und lagert ausschließlich auf Fundamenten auf.

Profilstahl
IPE 180, IPE 140, HEA 120
725,0 kg

Flachstahl
Breite 80 - 106 mm, Dicke 8 - 25 mm
 64,5 kg

 vgl. Statik u. Profilstahlliste

Konstruktion Geländer:
einseitig dem Rampenverlauf Winkelstahlrahmenkonstruktion incl. aller erforderlichen Geländerpfosten, Geländerpfosten sind vor IPE 140 angebracht über Schwertverbindung IPE 140, Rahmenkonstruktion aus L 75 x 7 mm, Vergleiche Statik und Werkplan

Geländerhöhe 1,10 m Handlaufhöhe 1,0 m von OKF Holzbelag
(Geländerhöhe weicht von Statik ab, in Statik sind 0,9 m angenommen worden)

Profilstahl
L gl 75 x 75 x 7
347,4 kg

Flachstahl
Breite 75 mm, Dicke 5 mm
 2,0 kg

 vgl. Statik u. Profilstahlliste

PROFILSTAHL: S235JRG2 oder S 235 J0 (ST.37-2)
DIN EN 1090 (TEIL 1+2)

Schraubverbindungen in M12 Edelstahl FK70

Nicht bezeichnete Schweißnähte a= 4m
Schweißnähte mit Schweißnahtvorbereitung!

Für die Schweißarbeiten ist die Ausführungsklasse EXC2 nach DIN EN 1090-2 der ausführenden Firma erforderlich. Der Nachweis der Herstellerqualifikation, die CE-Kennzeichnung und die Konformitätsbescheinigung sind vorzulegen.
Inklusive Verzinkung
Alle gemäß Statik erforderlichen Verbindungselementen sind einzukalkulieren.

Handlauf
als Rundstahl Ø40mm auf +90cm OKF Holzbelag Rampe, erforderliche Befestigungen sind einzukalkulieren. Handlauf nach innen abgesetzt.
Inklusive:
- einem lichten seitlichen Abstand von mindestens 5 cm zur Wand oder zu benachbarten Bauteilen
- Halterungen, die an der Unterseite angeordnet sind;
- abgerundetem Abschluss von frei in den Raum ragenden Handlaufenden z. B. nach unten oder zu einer Wandseite.
- Die Anforderungen nach DIN 18040 sind einzuhalten
- Befestigung an der Geländer Konstruktion nach Absprache mit AG
Menge: 1,000 psch

**1.3.4 wie zuvor, jedoch Edelstahl**
*** Pauschalposition
*** Bedarfsposition ohne GB
Beschreibung wie Position zuvor 1.2.8, jedoch aus Edelstahl

Rampenteile:
- Handlauf
Menge: 1,000 psch

#### Titel 1.4 Holzbohlenbelag, Geländerfüllung Holz

**1.4.1 Holzbohlenbelag auf Rahmenunterkonstruktion**
Holzbohlenbelag auf Stahlrahmenkonstruktion, 6 % Gefälle

Bestehend aus:
Holzbohlenbelag, befestigt auf Holzunterkonstruktion, befestigt auf Hauptstrahlträger, inklusive aller Befestigungsmittel

Konstruktion:

Holzbohlen werden unterseitig verschraubt auf Holzrostlement befestigt. Dadurch sind die Schrauben wettergeschützt auf der Unterseite. Die Rostelemente liegen auf Anschweißlaschen auf und werden ebenfalls unterseitig verbunden.
Siehe Plan Statik.

Alternative Konstruktionsweisen der Verbindung von Holzbohlenbelag auf Stahlunterkonstruktion ist möglich. Die Vorteile der Langlebigkeit die in den Plänen des Statikers beschrieben werden, müssen eingehalten werden.
Es ist notwendig, dass die Konstruktion revisionierbar ist, da unter der Rampe ein Revisionsschacht vorhanden ist (siehe Ausführungsplan).
Bei geänderter Konstruktion ist eine Absprache und Genehmigung des Statikers notwendig.

Kontaktdaten: Ingenieurbüro Roth aus Jockgrim: 07271 9520800

Erscheinungsbild:

Holzart: Europäische Lärche oder Douglasie, oder vergleichbar
Oberflächenstruktur: glatt gehobelt
Jahrringlage: Flader
Bei Fladerbretter ist die kernzugewandte Seite nach unten zu legen
Oberflächenbehandlung: keine
Mikrobielle Verfärbung: bei Lieferung nicht zulässig
Abiotische Verfärbung: bei Lieferung nicht zulässig
Rissbildung: zulässig gemäß konkreten Sortiervorgaben der gewählten Holzart
Verschmutzungen: bei Lieferung nicht zulässig

Abmessungen:

Dicke Nadelholz: 40 mm tragend, ergibt sich aus statischer Bemessung
Breite: 120 - 145 mm
Länge: 1,74 - 1,87 m (siehe Plan Statiker)
Kantenausbildung: Längskanten gefast oder gerundet
Toleranzen Dicke: ± 0,5 mm; Breite ≤ 100 mm: ± 1 mm; Breite > 100 mm: ± 1,5 mm; Länge: ± 2 mm
Fugenbreite 6 % der Dielenbreite, mind. 7 mm

Befestigungsmittel:

Befestigungsmittel: Rundkopfschrauben 5 x 70, Edelstahl A2
Schrauben mit Bohrspitzen verwenden, oder Vorbohren um Spaltwirkung zu vermeiden
Schraubenabstand zum seitlichen Brettrand min. 15 mm; zu Stirnseiten Brettende min. 50 mm und max. 100 mm
Abstandshalte zwischen Unterkonstruktion und Belagsbohlen verwenden um Staunässe zu vermeiden

Alternatives Befestigungssystem ist zulässig, solange ein Eignungsnachweis (tragende Bauteile im Außenbereich, Abscheren in Längsrichtung und Querrichtung nicht möglich) möglich ist :

Befestigungssystem:

--------------------------------------------------------------------------

Langlebigkeit:

Gebrauchsdauer: bis 10 - 15 Jahre
Dauerhaftigkeitsklasse 3
Holzfeuchte: 15 ± 3 % (bei Verlegung)
Konstruktion: konstruktiven Holzschutz beachten
- Kontaktflächen ≤ 50 x 150 mm²
- Fuge Längsstoß ≥ 7 mm
- Material Unterkonstruktion Holz / Alu
- Gesamtaufbauhöhe ≥ 150 mm bei Holz UK; ≥ 70 mm bei Alu UK
- Belüftung ≥ 50 % seitlicher Öffnungsanteil
- Randabstand ≥ 20 mm (zu umliegenden Bauteilen)

Sicherheit:
Stolperstellen: < 5 mm (Höhendifferenz Belagsdielen)

Barrierefreiheit:

Anforderungen nach DIN 18040-1 sind einzuhalten:
- Schwellenlos
- 3 % Gefälle
- 1,50 m Wendemöglichkeit

Die Montage ist in der Position mit inbegriffen.

Alternative Bohlenhölzer:

_______________________________________________
Menge: 23,500 m²

**1.4.2 Oberflächenbehandlung Rutsch_Prvävention**
*** Pauschalposition
*** Bedarfsposition ohne GB
Aufbringen eines Anstrichs von SwissGrip GriP New WOOD P5/R12 oder vergleichbar.
2 Komponenten-Coating auf Basis eines Polyurea.

geprüfte Rutschhemmung C
zurzeit intern mittels Pendulum
 geprüfte Rutschhemmung R12. zurzeit intern mittels Pendulum
 Transparent
 licht- und wetterbeständig für außen
 leicht zu verarbeiten mit Roller Floorstärke 5-7mm
 sehr gute Haftung
 beständig gegen haushaltsübliche Chemikalien
 niedriger VOC-Gehalt.
 Wässrige Viskosität
 Temperaturunabhängige Reaktion ab 5°C

Diese Position ist zeitversetzt auszuführen. Es wird nach Fertigstellung zwischen 1-12 Monaten geprüft, ob die Holzbohlen eine ausreichende Rutschfestigkeit haben. Falls dies nicht der Fall ist, ist dieser Anstrich nachträglich unter Abstimmung mit dem AG auf Abruf, in einem angemessenen Zeitrahmen der der Firma möglich ist auszuführen.

Alternative Methoden um die Rutschfestigkeit herzustellen, können vorgeschlagen werden:

-------------------------------------------------------------------------------------

Lage: Oberseite Holzbohlenbelag
Menge: 1,000 psch

**1.4.3 Geländerfüllung**
Geländer Stäbe in Stahlwinkelrahmenkonstruktion montieren

Bestehend aus:
Holzstäben, befestigt auf Stahlwinkelrahmen, inklusive aller Befestigungsmittel

Konstruktion:

Holzbohlen werden an 2 Punkten auf Stahl Winkelrahmenkonstruktion befestigt. Siehe Plan Statik.

Erscheinungsbild:

Holzart: Europäische Lärche oder Douglasie, oder vergleichbar
Oberflächenstruktur: glatt gehobelt
Jahrringlage: Flader
Mikrobielle Verfärbung: bei Lieferung nicht zulässig
Abiotische Verfärbung: bei Lieferung nicht zulässig
Rissbildung: zulässig gemäß konkreten Sortiervorgaben der gewählten Holzart
Verschmutzungen: bei Lieferung nicht zulässig

Abmessungen:

Dicke Nadelholz: ca. 20 mm,
Breite: 75 mm
Länge: 1,28 m
Kantenausbildung: Längskanten gefast oder gerundet

Befestigungsmittel:

Befestigungsmittel: Rundkopfschrauben, Edelstahl A2
Schrauben mit Bohrspitzen verwenden, oder Vorbohren um Spaltwirkung zu vermeiden
Schraubenabstand zum seitlichen Brettrand min. 15 mm; zu Stirnseiten Brettende min. 50 mm und max. 100 mm
Abstandshalte zwischen Unterkonstruktion und Belagsbohlen verwenden um Staunässe zu vermeiden

Alternatives Befestigungssystem ist zulässig, solange ein Eignungsnachweis (tragende Bauteile im Außenbereich, Abscheren in Längsrichtung und Querrichtung nicht möglich) möglich ist :

Befestigungssystem:

--------------------------------------------------------------------------

Langlebigkeit:

Gebrauchsdauer: bis 15 Jahre
Holzfeuchte: 15 ± 3 % (bei Verlegung)
Konstruktion: konstruktiven Holzschutz beachten
- Kontaktflächen ≤ 50 x 150 mm²
- Fuge Längsstoß ≥ 7 mm
- Material Unterkonstruktion Holz / Alu
- Gesamtaufbauhöhe ≥ 150 mm bei Holz UK; ≥ 70 mm bei Alu UK

Die Montage ist in der Position mit inbegriffen.
Menge: 18,500 m²

#### Titel 1.5 Stundenlohnarbeiten

*Hinweis: Stundenlohnarbeiten werden nur auf Anforderung der Bauleitung oder des Bauherrn*
Stundenlohnarbeiten werden nur auf Anforderung der Bauleitung oder des Bauherrn fällig und vergütet. Stundennachweise und sonstige Rapporte sind dem Bauherrn zeitnah zur Unterschrift vorzulegen.

**1.5.1 Montagekran**
*** Bedarfsposition ohne GB
Montagekran für Anlieferung und Montage der einzelnen Bauteile
Menge: 1,000 Std

**1.5.2 Stunden für Vorarbeiter**
*** Bedarfsposition ohne GB
Menge: 1,000 Std

**1.5.3 Stunden für Facharbeiter**
*** Bedarfsposition ohne GB
Menge: 1,000 Std

**1.5.4 Stunden für Helfer**
*** Bedarfsposition ohne GB
Menge: 1,000 Std
